# Merkstein GGS
Angebotsaufforderung (GAEB 90, DA83)
DV-Nummer: 4361-22
Währung: EUR
Auftraggeber: Stadt Herzogenrath, Rathausplatz 1, 52134 Herzogenrath,

## Malerarbeiten
Datum: 12.01.26

*Hinweis*
Projekt:
Sanierung und Erweiterung Gemeinschaftsgrundschule -
GGS Alt-Merkstein

Projektbeteiligte
Bauherr:  Stadt Herzogenrath, Der Bürgermeister
 A 60 Gebäudemanagement
 Abt. 60.2 Bauunterhaltung, Um- Neubauten
  Rathausplatz 1
 52134 Herzogenrath

Generalplanung / Architekt:  pbs architekten
Planungsgesellschaft mbH
  Krefelder Straße 199
 52070 Aachen

Eckdaten Grundstück

Das Grundstück kann nach vorheriger Anmeldung bei der
Schule besichtigt werden.

Adresse: Herzogenrath, Hauptstraße 108, Ortsteil
Merkstein
Gemarkung Merkstein, Flur 29, Flurstück 291
Grundstücksgröße - ca. 6.400m²

Eckdaten Erweiterungsbau
2 Geschosse mit Teilunterkellerung
Massivbauweise (Stahlbeton und Mauerwerk)
Flach geneigtes Satteldach
Überbaute Grundfläche  ca. 900m²
BGF- ca. 2.070 m²
NRF  ca. 1.575m²

Eckdaten Bestandsgebäude (Altbau)
Baujahr  ca. 1889 / 1928
3 Geschosse mit Teilunterkellerung
Massivbau (Mauerwerk) mit Beton- und Holzbalkendecken
Walmdach / Flachdach
BGF- ca. 1.430m²
NRF  ca. 1.120m²

Eckdaten Bestandsgebäude (60er-Jahre-Bau)
Baujahr  ca. 1962
3 Geschosse
Massivbau (Stahlbeton) mit Stahlbeton-Rippendecken
Satteldach
BGF- ca. 930m²
NRF  ca. 700m²

Allgemeine Projektbeschreibung
Die Stadt Herzogenrath als Bauherrin plant die
Sanierung und Erweiterung der Gemeinschaftsgrundschule
"GGS Alt-Merkstein" an der Hauptstraße 108 in 52134
Herzogenrath.
Das bestehende Schulgebäude wird in seinem baulichen
Zustand und in seiner Struktur den aktuellen
Ansprüchen, die an einen zeitgemäßen Betrieb einer
Grundschule gestellt werden, nicht mehr gerecht.
Zudem wird in den nächsten Jahren mit einer Zunahme
der Schülerzahl gerechnet und eine Ausweitung des
OGS-Angebots angestrebt, sodass die derzeitig
verfügbaren Räumlichkeiten den zukünftigen Raumbedarf
nicht mehr decken können.
Aus diesem Grund hat die Stadt Herzogenrath das Büro
pbs architekten als Generalplaner zur Sanierung,
Modernisierung und Erweiterung des bestehenden
Gebäudekomplexes beauftragt.

Bestandsgebäude
Das Grundstück der GGS Alt-Merkstein (Flur 29,
Flurstück 291) mit einer Größe von ca. 6.400m² liegt
inmitten eines von Wohnbebauung geprägten Teils von
Alt-Merkstein. Die Schule / das Grundstück liegt in
Hanglage mit dem niedrigsten Punkt im Norden (ca.
133.13 ü.NN) am Hauptzugang zum Grundstück von der
Hauptstraße aus und dem höchsten Punkt im Südosten
(ca. 140.78 ü.NN), am rückwärtigen Zugang auf den
Schulhof vom Sommerweg aus. Es besteht somit ein
Höhenunterschied von insgesamt ca. 7,65 m auf dem
Grundstück.
Das bestehende Gebäudeensemble der Grundschule besteht
aus zwei rechtwinklig zueinander
angeordneten, massiven Haupt-Gebäudeteilen (Altbau und
60er-Jahre-Bau), zwei Containerbauten und zwei
Schulhöfen ("oberer" und "unterer" Schulhof) mit
weiteren Nebenanlagen (Pausenhallen). Die
Bestandsgebäude entsprechen in Material, Bauweise und
Struktur den bauzeitlichen Standards aus den
Jahren 1889 und 1928 (Altbau) sowie 1962
(60er-Jahre-Bau). Der Altbau ist dabei als zwei- bzw.
dreigeschoßiger Mauerwerksbau mit Unterkellerung in
zwei Gebäudeteile gegliedert  den straßenseitigen,
zweigeschossigen Baukörper mit Dachgeschoß als
Walmdach und den angebauten, dreigeschossigen
Baukörper mit Flachdach. Der 60er-Jahre-Bau ist ein
dreigeschossiger Stahlbetonbau mit
Satteldachkonstruktion.
Die beiden bestehenden Containeranlagen dienen der
derzeitigen, interimsmäßigen Erweiterung des
Raumangebots der Schule und sollen nach Fertigstellung
des Bauvorhabens ersatzlos zurückgebaut werden.

Erweiterungsneubau
Der Erweiterungsneubau ergänzt das bestehende
Gebäudeensemble von Altbau und 60er-Jahre um einen
weiteren "Baustein", der sich als zweigeschossiger
Baukörper auf dem oberen Schulhof entlang des
Sommerwegs darstellt. Dadurch wird der obere Schulhof
zweiseitig von Gebäudeteilen eingefasst und vom
Sommerweg abgeschirmt. Der Erweiterungsneubau
verbindet alle Gebäudeteile miteinander und bildet
dadurch das neue Zentrum der Grundschule. Eine
großzügige Sitzstufen- und Treppenanlage verbindet den
unteren und oberen Schulhof im Außenbereich und bildet
dabei als prägendes Element der neuen
Eingangshalle auch das verbindende Element von Innen-
und Außenbereich. Diese Halle bietet  neben der
Erschließungsfunktion über alle Etagen  auch neue
Aufenthalts- und Lernbereiche für die Schüler. Über
eine an die Halle angegliederte Aufzugsanlage (als
"Durchlader") kann zudem die barrierefreie Erschließung
aller Gebäudeteile gewährleistet werden. Der
60er-Jahre-Bau wird über eine Brücke an den
Verbindungsbau
angeschlossen. Durch die Errichtung eines neuen
Treppenraums am anderen Ende dieses Gebäudeteils
kann das bestehende Treppenhaus abgebrochen werden.
Dadurch entsteht wiederum die Möglichkeit zur
Aufweitung und Aufwertung des Durchgangs zwischen den
beiden Schulhöfen.

Kalkulationshinweise

Bauabschnitte

Da bei der Stadt Herzogenrath keine Möglichkeit
besteht, den Schulbetrieb der GGS Alt-Merkstein an
einen
anderen Standort auszulagern, wird die Umsetzung aller
baulichen Maßnahmen im laufenden Schulbetrieb
erfolgen.

Dazu werden insgesamt zwei Bauphasen / Bauabschnitte
vorgesehen, so dass die jeweils in Betrieb
verbleibenden Gebäudeteile zur Weiterführung des
Schulbetriebs funktionsfähig bleiben.

1.Bauabschnitt
Im ersten Bauabschnitt soll der Erweiterungsneubau
errichtet werden. Währenddessen müssen beide
bestehenden Gebäudeteile (Altbau und 60er-Jahre-Bau)
sowie die Containeranlagen für den Schulbetrieb
weitestgehend ohne Einschränkungen genutzt werden
können.

2. Bauabschnitt
Im zweiten Bauabschnitt sollen beide Gebäudeteile des
Bestands (Altbau und 60er-Jahre-Bau) zeitgleich
umgebaut und saniert werden. Während der Sanierung
können diese Gebäudeteile nicht genutzt werden, es
sollen daher die Flächen und Räume im fertiggestellten
Erweiterungsneubau für den Schulbetrieb
zusätzlich zu den Flächen in den Containeranlagen -
bereits in Nutzung genommen werden.

Baustellenzufahrt, Parkmöglichkeiten

Erschlossen wird das Grundstück / die Baustelle im
1.Bauabschnitt (Erweiterungsneubau) ausschließlich
über den Sommerweg (Wohnstraße) im Süd-Osten des
Grundstücks. Der reguläre Zugang zur Schule für die
Schüler und Lehrer wird während des ersten
Bauabschnitts ausschließlich über den Zugang an der
Hauptstraße im Nord-Westen erfolgen. Eine ggf.
bauablaufbedingte temporäre Nutzung der Zufahrt über
die
Hauptstraße im 1. Bauabschnitt kann ausschließlich
nach Rücksprache mit der Bauleitung erfolgen.

Im 2. Bauabschnitt (Sanierung der Bestandsgebäude)
erfolgt die Zufahrt der Baustelle ausschließlich über
die Hauptstraße, der Zugang vom Sommerweg wird dann
für den Schulbetrieb genutzt.

Die Baustellenzufahrten sind während des laufenden
Schulbetriebs sowie insbesondere auch vor
Schulbeginn und nach Schulschluss als Rettungsweg
freizuhalten. Bei der Nutzung der Zufahrten ist auf
Rücksichtnahme gegenüber den Belangen der Schüler,
Anlieger- und Nachbarschaft zu achten und eine
entsprechende Vorsicht geboten!

Das Abstellen von Fahrzeugen ist auf den dafür
ausgewiesenen Flächen in der
Baustelleneinrichtungsfläche
sowie auf den öffentlichen Parkflächen der umgebenden
Straßen möglich. Parkplätze stehen im öffentlichen
Straßenraum jedoch nur begrenzt zur Verfügung.

Genehmigungen für die Nutzung des öffentlichen
Verkehrsraumes (z.B. Teilsperrung bei Kraneinsatz oder
Transporte/Lieferungen größeren Umfangs) sind vom AN
selbst einzuholen. Eine besondere Vergütung oder
Kostenerstattung für das Einholen der Genehmigung und
der notwendigen Maßnahmen hierfür erfolgt nicht.
Sofern an den vorhandenen Verkehrswegen Schäden durch
den AN verursacht werden, ist der Auftraggeber
berechtigt, die Schäden auf Kosten des Auftragnehmers
beseitigen zu lassen. Ist der Verursacher der
Schäden nicht feststellbar, sind die Kosten der
Schadensbeseitigung von allen Auftragnehmern anteilig
im
Verhältnis ihrer Auftragssumme zu tragen.
Der AN ist für die vorherige Zustandsfeststellung/
-kontrolle der Straßen vor und nach den Maßnahmen
verantwortlich. Diese Begehungen/Dokumentation
erfolgen in Abstimmungen mit der örtlichen Bauleitung.
Die Kurvenradien und Durchfahrtsbreiten beider
Zufahrten sind eingeschränkt. Eine Besichtigung des
Baugrundstücks und der örtlichen Begebenheiten im
Umfeld (Zufahrtsmöglichkeiten, etc.) ist möglich und
wird empfohlen. Das Grundstück ist von der Straße aus
einsehbar. Begehungstermine des Schulgeländes
sind vorab abzustimmen und zu vereinbaren mit der
Schulleitung Frau Annika Ehrt unter 02406-61685.

Dem AN werden für seinen Baustellenbetrieb
Geländeflächen, unentgeltlich zur Verfügung gestellt.
Die
Benutzung und Einrichtung hat in Abstimmung mit der
örtlichen Bauleitung zu erfolgen. Vom AN ist innerhalb
von 14 Kalendertagen nach Auftragserteilung ein
Baustelleneinrichtungsplan zur Freigabe durch die
Bauleitung vorzulegen.

Baustelleneinrichtung / Baustrom / Bauwasser
Die Baustellen-WCs / Sanitäreinrichtungen werden zur
Mitbenutzung durch alle Unternehmer eingerichtet
und zur Verfügung gestellt. Die laufenden Kosten für
Unterhalt und Reinigung trägt der Auftraggeber.
Seitens des Auftraggebers werden keine Personalräume
zur Verfügung gestellt. Leistungen und Kosten dafür
müssen, soweit erforderlich, vom Auftragnehmer in die
Einheitspreise einkalkuliert werden. Das Aufstellen
und Nutzen von Übernachtungsmöglichkeiten (Container,
etc.) auf dem Baustellengelände und dem
schulischen Parkplatz ist nicht gestattet.

Der Auftragnehmer hat für Stromverlängerungskabel und
vorschriftsmäßig abgesicherte Geräte selbst zu
sorgen.

Die Beleuchtung der Flucht- und Rettungswege wird
bauseits eingerichtet, vorgehalten und allen
Auftragnehmern zur Verfügung gestellt. Die Beleuchtung
der jeweiligen Arbeitsbereiche ist Sache des
Auftragnehmers und wird nicht gesondert vergütet.

Die Kosten für die Nutzung von Baustrom und Bauwasser
werden dem Auftragnehmer pauschal mit 0,3 %
der Schlussrechnungssumme von der Schlusszahlung
abgezogen.

Der Auftraggeber stellt keine Lager- und/oder
Schuttcontainer. Das Aufstellen von Lager- und
Schuttcontainern sowie die Einrichtung von
Lagerflächen für Materialien des Auftragnehmers kann
nur in
Abstimmung mit der Bauleitung innerhalb des
Baustellengeländes erfolgen. Im öffentlichen Raum
außerhalb
der abgezäunten Baustelleneinrichtungsfläche ist das
Lagern von Abfällen, Bauschutt und Baumaterialien
jedweder Art untersagt.

Der Auftraggeber stellt ein Fassaden- und
Dachfanggerüst zur Mitbenutzung durch alle Unternehmer
zur
Verfügung.

*Hinweis*
Anlagen / Planunterlagen
Neben dem Leistungsverzeichnis (als GAEB.D83, bzw.
X83-Datei) sind folgende ergänzende Unterlagen
(Anlage pdf) bei der Kalkulation zu berücksichtigen:

- Ausführungspläne des Architekten
- Ausführungsrelevante Detailpläne

Bei Widersprüchen zwischen Planungsunterlagen, auch
zum Leistungsverzeichnis, ist die
Objektüberwachung des Auftraggebers unverzüglich zu
informieren und eine Entscheidung des
Auftraggebers über die auszuführende Konstruktion
abzuwarten. Verzögerungen im Bauablauf sind durch
rechtzeitige Prüfung in jedem Fall zu vermeiden.
Hinweis: Dem Auftragnehmer/-in werden bei
Auftragserteilung maßstabsgerechte Ausführungspläne und
Ausführungsdetails in digitaler Form zur Verfügung
gestellt. Eine Bereitstellung von Plänen in Papierform
erfolgt nicht! Anfallende Repro-/Druckkosten müssen,
soweit erforderlich, vom Auftragnehmer in die
Einheitspreise einkalkuliert werden.

Die beigefügten Zeichnungen/ Pläne dienen als
objektbezogene Vorgabe für die Ausführung der
Konstruktion
und zur Angebotsbearbeitung. Andere Lösungen können
angenommen werden, wenn sie den Anforderungen
der Vorgaben entsprechen.

Der Bieter ist verpflichtet, die im
Leistungsverzeichnis beschriebenen Positionen auf
fachliche Ausführbarkeit
und Eignung für den vorgesehenen Verwendungszweck zu
überprüfen. Sinnvoll oder notwendig
erscheinende Ergänzungen oder Änderungen sind während
der Angebotsphase zu klären oder mit einer
entsprechenden Begründung dem Angebot beizufügen.
Nachforderungen aus Unkenntnis der Sachlage
werden grundsätzlich nicht anerkannt.

*Hinweis*
Zusätzliche Technische Vertragsbedingungen
Sauberkeit, Schutt- und Abfallbeseitigung

Die Beseitigung von Schutt und Abfällen ist
Nebenleistung des Aufragnehmers nach VOB. Der
Auftraggeber
stellt keine Schuttcontainer.

Der Auftraggeber ist berechtigt, die Abfallbeseitigung
auf Kosten des Auftragnehmers durch Dritte
durchführen zu lassen, sofern der Auftragnehmer einer
einmaligen schriftlichen Aufforderung nicht innerhalb
der gesetzten Frist nachkommt.

Bei der Entsorgung sind die einschlägigen Gesetze und
Vorschriften, insbesondere auch die
satzungsrechtlichen Vorgaben, zu beachten.

In erster Priorität ist eine Wiederverwertung oder
Aufbereitung der anfallenden Reststoffe anzustreben.
Die
dafür notwendige Trennung der Reststoffe ist durch den
Auftragnehmer sicherzustellen.

Die ordnungsgemäße Entsorgung der anfallenden Abfälle
und Reststoffe ist auf Anforderung des
Auftraggebers oder der Bauleitung durch
Abnahmeerklärungen, Wiegescheine oder sonstige
Dokumente,
aus denen Stoffart, Menge, Anlieferungsdatum und
Annahmestelle (Deponie, Aufbereitungsanlage, MVA,
etc.) hervorgehen, nachzuweisen.

Sofern es sich um besonders überwachungsbedürftige
Abfälle handelt, hat der Nachweis durch Vorlage des
Entsorgungsnachweises inklusive der zugehörigen
Abfallbegleitscheine oder des
Sammelentsorgungsnachweises inklusive der zugehörigen
Übernahmescheine zu erfolgen.

Zum Schutz gegen Verschmutzung oder Beschädigung
eigener und fremder Bauteile sowie zur Vermeidung
der Gefährdung von Personen sind vom Auftragnehmer der
Verkehrssitte entsprechende und zumutbare
Vorkehrungen zu treffen (Abdeckungen, Hinweisschilder,
Absperrungen u.dgl.).

Die Baustelle ist täglich besenrein zu hinterlassen!

### Titel 01 Vorarbeiten

**01.1 Abdecken Baufolie**
Vollflächiges Abdecken von Böden mittels Baufolie gegen
Verschmutzen und Beschädigen durch Dritte, einschl.
Verkleben der Stöße und Sichern gegen Verrutschen.
Entfernen der Abdeckung nach Abschluss sämtlicher
Arbeiten
zu einem späteren Zeitpunkt.
Loses Abdecken mit Folie, Malervlies o.ä. ist eine
Nebenleistung und wird nicht gesondert vergütet.
Menge: 1800,000 m2

**01.2 Abdecken Tetrapak**
Vollflächiges Abdecken von Böden mittels
Milchtütenkarton
(Tetrapak), sonst wie vor.
Menge: 50,000 m2

**01.3 Abkleben von Fenster und Türen**
Vollflächiges Abkleben von Fenstern und Türen mittels
PE-Folie.
Entfernen der Abklebung nach Abschluss der Arbeiten.
Eventuelle Mehrfachabklebungen für die verschiedenen
Arbeitsgänge Spachteln, Versiegeln und Beschichten
sind in
den EP einzukalkulieren.
Menge: 600,000 m2

**01.4 Abkleben von Fliesenspiegeln**
Vollflächiges Abkleben von Fliesenspiegeln, sonst wie
vor.
Menge: 150,000 m2

**01.5 Abkleben von Rasterdecken**
Die Rasterdecken werden mit einer Breite von ca. 1,0m
abgeklebt. Ein vollflächiges Abkleben ist hier nicht
erforderlich,
sonst wie vor.
Menge: 600,000 m

**01.6 Abkleben von Fensterbänken**
Vollflächiges Abkleben von Fensterbänken mit einer
Tiefe von
bis zu ca. 50cm und Längen von ca. 80 - 1000cm, sonst
wie
vor.
Menge: 150,000 m

**01.7 Abkleben von Steckdosen**
Vollflächiges Abkleben von Steckdosen, Lichtschaltern,
etc,
sonst wie vor. Kombinationen von 2 oder mehr Schaltern
/
Steckdosen werden als 1 Stück abgerechnet.
Eventuelle Mehrfachabklebungen für die verschiedenen
Arbeitsgänge Spachteln, Versiegeln und Beschichten
sind in
den EP einzukalkulieren.
Menge: 600,000 St

**01.8 Flächenspachtelung Wände**
Flächenspachtelung von Wandflächen, Qualitätsstufe Q3,
einschl. Vorbehandlung / Grundierung des vorhandenen
Untergrundes (Putz, vorhanden Q2),geeignet für die
Aufnahme
von matten, fein strukturierten Anstrichen oder
Beschichtungen.
Hinter Einbaumöbeln ist die vorhandene Oberfläche Q2
ausreichend.
Die Gipskartonflächen sind in Q3 gespachtelt.
Menge: 3200,000 m2

**01.9 Flächenspachtelung Laibungen, Stürze**
Flächenspachtelung von Laibungen, Stürzen, Stützen,
freien
Wandenden, etc.
Tiefe, bzw. Breite bis ca. 30cm,
sonst wie vor.
Es ist einzukalkulieren, dass alle zu bearbeitenden
Einzelflächen eine Größe kleiner 2,5 m2 aufweisen.
Menge: 200,000 m

**01.10 Flächenspachtelung Wandflächen kleiner 1,0m**
Flächenspachtelung auf Flächen mit einer Höhe oder
Breite
zwischen 0,31 und 1,0m,
z.B. bei Wandscheiben, Wandnischen o.ä,
sonst wie vor.
Es ist einzukalkulieren, dass alle zu bearbeitenden
Einzelflächen eine Größe kleiner 2,5 m2 aufweisen.
Menge: 150,000 m

**01.11 Spachteln Sichtbeton**
Spachteln von Treppenwangen und sichtbaren Kanten der
Betondecke im Treppenauge,
einschl. Vorbehandlung / Grundierung des vorhandenen
Untergrundes (Beton mit evtl. Trennmittelrückständen),
Ausführung mit lösemittelfreiem Dispersionsspachtel,
Höhe der Fläche bis ca. 30 cm,
Schichtdicke bis 3 mm,
Farbe deckend weiß oder hell getönt,
zweifacher Auftrag,
Oberfläche Q3,
geeignet für die Aufnahme von matten, fein
strukturierten
Anstrichen oder Beschichtungen.
Menge: 50,000 m

**01.12 Zulage Armierungsgewebe**
Zulage zu den Vorpositionen Spachteln für das Einlegen
von
Armierungsgewebe aus Kunstfasern bei Materialwechsel im
Untergrund und zum Überdecken von Einbauteilen aus
Stahl.
Breite bis ca. 30cm.
Menge: 50,000 m

**01.13 Malervlies**
Malervlies einschl. Vorbehandlung / Grundierung
vollflächig auf
Trockenbau- und/oder Putzwände verkleben. Diese
Position
wird nur nach Rücksprache mit der Bauleitung in
vereinzelten
Räumen ausgeführt.
Menge: 100,000 m2

### Titel 02 Wände und Stützen im Innenbereich

**02.1 Dispersionsanstrich Wandflächen**
Dispersionsanstrich von Wandflächen einschl.
Vorbehandlung /
Grundierung des vorhandenen Untergrundes (Putz,
Spachtel
und Gipskarton).

Material Dispersionsfarbe,
Qualität: Weichmacher- und lösemittelfrei,
Formaldehydfrei
VOC-Gehalt  < 1 g/l

Nassabrieb Klasse 2 nach aktueller DIN-Norm,
seidenmatt,
Farbe deckend weiß oder hell getönt,
Farbton nach Angabe Auftraggeber,
Anstrichgänge bis zur vollständigen Deckung, mind. 2,
Wandhöhe bis ca. 3,5 m.

Produktangabe
Fabrikat d. Planung: Caparol CapaMaXX

Fabrikat des Bieters: '.........'
(Eine Fabrikatsangabe ist nur dann erforderlich, wenn
das durch
den Bieter angebotene Produkt vom Fabrikat der Planung
abweicht).
Menge: 3200,000 m2

**02.2 Dispersionsanstrich Wandfläche farbig**
Dispersionsanstrich auf Wandnische vor Klassenräumen,
etc.
Farbe deckend grün nach Bemusterung mit AG,
sonst wie vor.
Einzukalkulieren ist das scharfe Abkleben zu den zuvor
beschriebenen Wandflächen.
Menge: 170,000 m2

**02.3 Dispersionsanstrich Laibungen, Stürze**
Dispersionsanstrich auf Laibungen, Stürzen, Stützen,
freien
Wandenden, etc.
Tiefe, bzw. Breite bis ca. 30cm,
sonst wie vor.
Es ist einzukalkulieren, dass alle zu bearbeitenden
Einzelflächen eine Größe kleiner 2,5 m2 aufweisen.
Menge: 1500,000 m

**02.4 Dispersionsanstrich auf Wandflächen kleiner 1,0m**
Dispersionsanstrich auf Flächen mit einer Höhe oder
Breite
zwischen 0,31 und 1,0m,
z.B. bei Wandscheiben, Wandnischen o.ä,
sonst wie vor.
Es ist einzukalkulieren, dass alle zu bearbeitenden
Einzelflächen eine Größe kleiner 2,5 m2 aufweisen.
Menge: 100,000 m

**02.5 Zulage Arbeitshöhe bis ca. 6,50 m**
Zulage zu vor beschriebenen Arbeiten für die
Ausführung im
Bereich Treppe/Foyer, Arbeitshöhe bis ca. 6,50 m.
Das Arbeitsgerüst wird bauseits gestellt, .
Menge: 110,000 m2

### Titel 03 Decken im Innenbereich

**03.1 Dispersionsanstrich Deckenflächen**
Dispersionsanstrich von Deckenflächen aus Gipskarton
(glatt
und gelocht) einschl. Vorbehandlung / Grundierung des
vorhandenen Untergrundes (Spachtel und Gipskarton).

Material Dispersionsfarbe,
Qualität: Weichmacher- und lösemittelfrei,
Formaldehydfrei
VOC-Gehalt  < 1 g/l

Nassabrieb Klasse 2 nach aktueller DIN-Norm,
seidenmatt,
Farbe deckend weiß oder hell getönt,
Farbton nach Angabe Auftraggeber,
Anstrichgänge bis zur vollständigen Deckung, mind. 2.

Bei gelochten Gipskartondecken ist die Lochstruktur zu
erhalten, die Beschichtung gleichmäßig und offenporig
auszuführen. Spritzen ist hier nicht zulässig!

Produktangabe
Fabrikat d. Planung: Caparol CapaMaXX

Fabrikat des Bieters: '.........'
(Eine Fabrikatsangabe ist nur dann erforderlich, wenn
das durch
den Bieter angebotene Produkt vom Fabrikat der Planung
abweicht).
Menge: 620,000 m2

**03.2 Anstrich Deckenflächen Stahlbeton**
Anstrich von Deckenflächen in Neben- und Lagerräumen,
Treppenuntersichten,
Untergrund Stahlbeton, sonst wie vor.
Menge: 60,000 m2

**03.3 Dispersionsanstrich Deckenfriese, Breite 30cm**
Dispersionsanstrich von Deckenfriesen einschl.
Vorbehandlung
/ Grundierung des vorhandenen Untergrundes
(Gipskarton).

Material Dispersionsfarbe,
Qualität: Weichmacher- und lösemittelfrei,
Formaldehydfrei
VOC-Gehalt  < 1 g/l

Nassabrieb Klasse 2 nach aktueller DIN-Norm,
seidenmatt,
Farbe deckend weiß oder hell getönt,
Farbton nach Angabe Auftraggeber,
Anstrichgänge bis zur vollständigen Deckung, mind. 2,
Deckenhöhe bis ca. 3,0 m.
Breite bis ca. 30cm.

Es ist einzukalkulieren, dass alle zu bearbeitenden
Einzelflächen eine Größe kleiner 2,5 m2 aufweisen.
Menge: 280,000 m

**03.4 Dispersionsanstrich Deckenfriese, Breite 60cm**
Dispersionsanstrich auf Deckenfriesen,
Breite über 31 bis ca. 60cm,
sonst wie vor.
Menge: 200,000 m

**03.5 Dispersionsanstrich Deckenfriese, Breite 100cm**
Dispersionsanstrich auf Deckenfriesen,
Breite über 61 bis ca. 100cm,
sonst wie vor.
Menge: 50,000 m

**03.6 Dispersionsanstrich Stirnseiten Abhangdecke**
Dispersionsanstrich der seitlichen Bekleidung der
abgehangenen Akustikdecken in den Schranknischen (z.B.
Klassenräume/Gruppenräume),
Höhe ca. 50 bis 70 cm,
sonst wie vor.
Menge: 100,000 m

### Titel 04 Metallbeschichtungen

**04.1 Beschichten Geländer aus Flachstahl**
Treppen- und Innengeländer aus Flachstahl allseitig mit
folgendem Aufbau beschichten:
- Grundreinigung
- Ausbessern von evtl. Beschädigungen der Grundierung,
- Voranstrich,
- Schlussanstrich.
Untergrund Profilstahl, grundiert.
Form des Geländers:
- senkrechte Stäbe Flachstahl 8/30 mm, Abstand = 9 cm,
- Obergurt Flachstahl 8/30,
- Untergurt Flachstahl 8/30,
Geländerverlauf der Treppensteigung folgend,
auf Podesten waagerecht, über Eck geführt,
Geländerhöhe ca. 1,10 m.
Beschichtung Alkydharzlacksystem,
Farbton RAL 9006, bzw. nach Wahl des AG.

Produktangabe
Fabrikat d. Planung: Caparol Capalac Aqua PU-Alkyd
Satin

Fabrikat des Bieters: '.........'
(Eine Fabrikatsangabe ist nur dann erforderlich, wenn
das durch
den Bieter angebotene Produkt vom Fabrikat der Planung
abweicht).
Menge: 30,000 m

**04.2 Beschichten Stahlzarge bis 1,01 x 2,135 x 0,20**
Stahlumfassungszarge allseitig beschichten,
mit folgendem Aufbau:
- Grundreinigung gem. Herstellervorschrift
- Ausbessern von Beschädigungen der Grundierung,
- Haftgrund,
- Voranstrich,
- Schlussanstrich.
Untergrund Stahlzarge, grundiert,
Tür 1- flügelig, Abmaße bis 1,01 m x 2,135,
Zarge Maulweite bis 20 cm,
Beschichtung als  Alkydharzlacksystem,
Farbton RAL 8022, bzw. nach Wahl des AG.
Menge: 32,000 St

### Titel 05 Sonstiges

**05.1 Ölfester Anstrich**
Fußbodenbeschichtung für Aufzugsunterfahrt mit
folgendem
Aufbau:
- Grundreinigung (harter Besen / Stahlbürste)
- Risse und Fehlstellen ausspachteln
- Grundanstrich,
- Zwischenanstrich,
- Schlussanstrich.
Untergrund Stahlbeton,
Material Fußbodenfarbe ölfest,
Farbe grau, bzw. nach Wahl des AG,
Einbauort Aufzugsunterfahrt,
Abmessungen ca. 1,70 x 1,80 m.
Die Beschichtung ist öldicht und resistent gegenüber
chemischen Stoffen auszuführen. Hochführen des
Anstrichs an
Wänden ca. 30 cm ist einzukalkulieren.

Die Arbeiten sind vorab auszuführen. Eine separate
Anfahrt nur
für diese Leistung ist einzukalkulieren.
Menge: 1,000 St

**05.2 Fugenversiegelung Acryl**
Anschlussfugen Anstrich an angrenzende Bauteile, wie
z.B.
Fenster, Türen, Zargen, überstreichfähig aus Acrylat,
Farbe
weiß, Breite ca. 10 mm.
Menge: 1500,000 m

**05.3 Gerüst Treppe**
Erforderlich für die Beschichtung der Sichtbetonwand
ist eine
Gerüststellung auf einer Treppe!
Breite ca. 6,0m, Höhe von ca. 3,0 - 5,5m, Tiefe max.
1,0m.
Menge: 1,000 St

**05.4 Fahrgerüst Innen**
Erforderlich für die Beschichtung des Treppengeländers
ist eine
fahrbahre Arbeitsbühne aus Aluminium,
Arbeitshöhe: bis ca. 4,50 m.
Menge: 1,000 St

### Titel 06 Stundenlohnarbeiten

*Hinweis*
Nur auf besondere Anweisung der Bauleitung.
Für erforderliche Arbeiten, die nicht im
Leistungsverzeichnis
erfasst sind und gegen Nachweis zur Ausführung kommen.
Untergeordnete Arbeiten, z.B. Reinigungsarbeiten,
werden mit
dem Helfersatz verrechnet, auch wenn die Leistung von
Facharbeitern erbracht wird. Es werden verrechnet für:

**06.1 Facharbeiterstunden**
Facharbeiter
Menge: 10,000 h

**06.2 Helferstunden**
Helfer
Menge: 10,000 h

USt %: 19,00
